# Montage- und Reparaturmörtel
Leistungsbeschreibung (GAEB 90, DA81)
Währung: EUR

## Montage- und Reparaturmörtel
Datum: 05.03.25

**1 Montage- und Reparaturmörtel (Betofix R2 SR rapid)**
*** Grundposition ZZ 001.0
Liefern und Herstellen eines frühbelastbaren Montage-
und Reparaturmörtels mit Remmers Betofix R2 SR rapid.

Verbrauch:
ca. 1,8 kg/dm■ Remmers Betofix R2 SR <1004>
Menge: 0,000 l

**2 Montage- und Reparaturmörtel für Einbauteile (Betofix R4 SR)**
*** Wahlposition ZZ 001.1
Liefern und Herstellen eines faserverstärkten PCC/SPCC
zur statischen Instandsetzung von Einbauteilen
mit RemmersBetofix R4 SR.

Verbrauch:
Ca. 2,0 kg/m²/mm Schichtdicke, bzw. ca. 2,0 kg/dm■.
Remmers Betofix R4 SR <1084>
Menge: 0,000 l

**3 Nachbehandlung (Betofix NBM)**
*** Bedarfsposition ohne GB
Nachbehandlung der fertiggestellten, noch frischen
Oberflächen mit Betofix NBM,
einem Nachbehandlungsmittel für den allgemeinen
Betonbau
 und Beton für Verkehrsbauwerke.
Material in zweifachem Arbeitsgang gleichmäßig
auftragen.
Materialauftrag erfolgt auf die mattfeuchte
Betonoberfläche.

Verbrauch:
ca. 150 ml/m² Remmers Betofix NBM <1230>
Menge: 0,000 m²
