# Abdichten von Durchdringungen
Leistungsbeschreibung (GAEB 90, DA81)
Währung: EUR

## Abdichten von Durchdringungen
Datum: 05.03.25

**1 Abdichten von Durchdringungen und Rohrdurchführungen(Stopaq)**
Durchdringungen und Rohrdurchführungen mit der
dauerplastischen und quellfähigen Dichtungsmasse
Remmers Stopaq abdichten
und oberflächenbündig mit Remmers Betofix R2 SR rapid
oder
Betofix R4 SR verschließen.

Verbrauch:
ca. 1,2 kg/l Hohlraum Remmers Stopaq <7810>
ca. 1,8 kg/dm■ Remmers Betofix R2 SR <1004>
ca. 2,0 kg/m²/mm Schichtdicke, bzw. ca. 2,0 kg/dm■.
Remmers Betofix R4 SR <1084>
Menge: 0,000 l
