# Mineralische Dichtungsschlämmen
Leistungsbeschreibung (GAEB 90, DA81)
Währung: EUR

## Mineralische Dichtungsschlämmen
Datum: 05.03.25

**1 Mineralische Dichtungsschlämme (WP Sulfatex)**
*** Grundposition ZZ 001.0
Liefern und Herstellen einer mineralischen
Dichtungsschlämme mit Remmers WP Sulfatex.

Die starre, zementgebundene Dichtungsschlämme mittels
Deckenbürste oder Schlämmbesen auftragen.

Verbrauch:
ca. 1,6 kg/m²/mm Remmers WP Sulfatex <0430>
Menge: 0,000 m²

**2 Mineralische Dichtungsschlämme (WP Sulfatex rapid)**
*** Wahlposition ZZ 001.1
Liefern und Herstellen einer mineralischen
Dichtungsschlämme mit dem Produkt WP Sulfatex rapid.

Verbrauch:
ca. 1,6 kg/m²/mm Schichtdicke als Schlämme.
Remmers Wp Sulfatex rapid <0429>
Menge: 0,000 m²

**3 Beschichtungsmörtel gem. DIN 19573 in Bereichen mit biogener (Schwefelsäurekorrosion (Betofix XWW4))**
*** Bedarfsposition ohne GB
Liefern und Aufbringen des Beschichtungsmörtels
Remmers Betofix XWW4
in Bereichen mit biogener Schwefelsäurekorrosion
auf den vorbereiteten Untergrund.

Bauteil:  _____________

Schichtdicke:____________cm

Verbrauch:
ca. 2,0 kg/m²/mm Schichtdicke, bzw. ca. 2,0 kg/dm■
Betofix XWW4 <1109>
Menge: 0,000 l
